# Medizinische Schule
Angebotsaufforderung (GAEB DA XML 3.3, DA83)
Projekt: B23-564
Währung: EUR
Auftraggeber: Universitätsklinikum, Brandenburg an der Havel GmbH
Ausführungsort: Neubau Medizinische Schule
Erstellt mit: BUILDUP, BUILDUP v30.0.0.0, 13.03.2026

## 001 Baustelleneinrichtung

### 1 Baustelleneinrichtung

*Hinweis: Erläuterungen zum Bauvorhaben*
1.  Lage der Baustelle
Medizinische Schule des Universitätsklinikum Brandenburg an der Havle
Grundstückszufahrt während der gesamten Bauphase nur über die Johann-Carl-Sybel-Straße
14776 Brandenburg an der Havel

Der Neubau der Medizinischen Schule in Brandenburg an der Havel ist eine wichtige städtebauliche Erweiterung und komplettiert das Ensemble der bereits bestehenden Gebäude entlang des Bahnhofvorplatzes.
Die Gebäude bilden im städtischen Raum den gebauten Eingang der Stadt, der sowohl über den Nah- und Fernverkehr des ÖPNV als auch über die östliche Verbindung der B1 aus Richtung Potsdam/Berlin wahrgenommen wird.
Der Neubau schließt die Blockrandbebauung entlang der Großen Gartenstraße und der Werderstraße und öffnet sich in Richtung Gesundheitszentrum sowie Bahnhofsvorplatz. Im Rückraum des Gebäudes, entlang der Johann-Carl-Sybel-Straße ist ein introvertierter Schulhof geplant, der für eine begrünte Stadterweiterung sorgt.
Das annähernd 2.000 m2 große und derzeit unbebaute Grundstück wird aktuell über die Johann-Carl-Sybel-Straße erschlossen.

Gebäudeabmessungen Neubau:
Firsthöhe:  Attika 17,70m (Erdgeschoss  3.Obergeschoss
  +Technikzentrale auf dem 3.OG)
Abmaße:  ca. 1.600 m2 Grundfläche Gebäude
Dachneigung:  Flachdach

2.  Funktion Neubau /Architektonisches Konzept
Die Medizinische Schule des Universitätsklinikum Brandenburg an der Havel ist ein wichtiger Eckpfeiler für die Ausbildung zukünftiger Fachkräfte im Bereich der Pflege im Land Brandenburg. Durch den Neubau, dem damit einhergehenden Standortwechsel innerhalb der Stadt sowie der Erweiterung, wird ein zusätzlicher Mehrwert durch die attraktive Erreichbarkeit auch für Zuzügler und Pendler erschaffen.

Für den Neubau der Medizinischen Schule wurde in enger Zusammenarbeit mit dem Bauherrn und Nutzer sowie in Abstimmung mit dem Stadtplanungsamt Brandenburg an der Havel ein ganzheitliches, zukunftsfähiges Konzept entwickelt.

Die Wichtigkeit des Standortes und der Funktion des Neubaus findet sich in der Kubatur wieder. Die Keramikfassade greift zum einen die städtebaulichen Bezüge des angrenzenden Gesundheitszentrum auf, unterstützt zum anderen die Plastizität des Baukörpers und unterlegt aufgrund seines Grundmaterials Ton den Nachhaltigkeitsgedanken.

Die optimierte Grundrissplanung reagiert auf die jeweiligen Fachbereiche und greift die individuellen Lehr- und Lernbedürfnisse auf.
Den zentral gelegenen Gemeinschaftsbereich der Schule bilden die Bibliothek und die Aula, welche für Vorlesungen, sowie interne als auch externe Veranstaltungen zukünftig genutzt werden kann. Zudem dient die Aula als Lern- und Aufenthaltsraum, der von Schülern und Lehrern gleichermaßen genutzt werden kann.

Der Vorplatz, der sich auf der Seite des Haupteinganges befindet, verbindet den öffentlichen Raum in Richtung Hauptbahnhof mit dem neuen Baukörper und schafft durch den Einsatz von Bäumen und Pflanzkübeln ein zukunftsorientiertes Stadtbild.

Der Rückraum der Schule wird zukünftig als Pausenhof von den Schülern und Schülerinnen genutzt. In das landschaftsarchitektonische Konzept wurden sowohl Sitzmöglichkeiten als auch ausreichend viele Bäume für eine natürliche Beschattung vorgesehen.

3.  Konstruktion

Der 4-geschossige Bau wird auf einer lastabtragenden Bodenplatte errichtet.
Die Außenwände werden aus Stahlbeton, die Innenwände in Kalksandstein bzw. ebenfalls aus Stahlbeton hergestellt.

Als Dach wird eine Stahlbetondecke ausgeführt. Auf der Dachdecke ist eine Technikebene inkl. einer Einhausung aus Stahlkonstruktion vorgesehen.
Das mittlere Treppenhaus (TRH1) wird dementsprechend auch über Dach bis in die Technikebene geführt.

Im EG befinden sich nur noch im Bereich der Treppenhäuser Innenräume. Der Außenbereich soll zum Parken genutzt werden.
Im Nördlichen Teil der Medizinischen Schule wird ein zwei Geschosse (1.OG und 2.OG) überbrückender Hörsaal vorgesehen. Anschließend an den Hörsaal wird ebenfalls über zwei Geschosse eine Bibliothek ausgebildet.
Die Horizontallasten auf das Gebäude werden durch die 3 Treppenhauskerne auf die lastabtragende Bodenplatte weitergeleitet.

Die Geschossdecken werden als Stahlbetondecke ausgeführt.
Die Geschossdecke über dem Hörsaal wird als Stahlbeton-Kassettendecke ausgebildet.

Im Fassadenbereich werden ca. zwischen 5 und 7 m breite Fensteröffnungen vorgesehen. Über diesen großen Fensteröffnungen werden Unterzüge unter Berücksichtigung der darüber liegenden Brüstung ausgebildet.
Im 1. OG werden 2 Stahlbeton-Rundstützen hergestellt.

Aufgrund der schlechten Baugrundverhältnisse soll eine 1,00 m dicke Bodenplatte ausgebildet werden.

*Hinweis: Allgemeine Vorbemerkungen*
1.  Angebot

Dem Bieter wird empfohlen, sich vor der Angebotsabgabe über die Art, den Umfang, die Örtlichkeit und den Schwierigkeitsgrad der Baumaßnahme zu informieren.
Änderungen an den Vergabeunterlagen sind unzulässig.

2.  Verkehrsverhältnisse auf der Baustelle
Parkmöglichkeiten für die Baufahrzeuge sowie Lagerplätze können nur begrenzt sichergestellt werden. Anspruch hierauf besteht nicht! Das Material muss für die jeweiligen Arbeiten angefahren und zügig verbaut werden.
Die ständige Reinigung der durch den AN verschmutzten Verkehrsflächen ist durch den AN zu gewährleisten und in die Einheitspreise einzukalkulieren.
Für die BE ist in Folge bauseitiger Arbeiten im Baufeld von mehrmaligem Umsetzen der Geräte, Container und Lagerplätze auszugehen. Der dafür notwendige Aufwand ist einzukalkulieren.

Sollte die Ordnung und Sauberkeit auf der Baustelle nicht gewährleistet sein, wird die BÜ eine Frist zur Beräumung ansetzen. Verläuft diese Frist fruchtlos, ist der AG berechtigt einen Dritten zu beauftragen, der diese wieder herstellt. Die entstehenden Kosten werden auf alle AN umgelegt.
Aufgrund der direkten Nachbarschaft zum Gesundheitszentrum und den dazwischen verlaufenden Straßenbahnschienen ist besondere Sorgfalt geboten. Die nördliche Wohnbebauung grenzt fast unmittelbar an das Baufeld. Zu jeder Tageszeit muss die Befahrung der ausgewiesenen Flächen (siehe Baustelleneinrichtungsplan) sichergestellt sein.

3.  Für den Verkehr freizuhaltende Flächen

Die Baustelle darf nur über die gekennzeichneten Zu-/ und Ausgänge betreten werden.
Wege für den Personen-/ bzw. Fahrzeugverkehr auf der Baustelle dürfen nicht durch Bauarbeiten beeinträchtigt werden. Zufahrtswege für Feuerwehr-/, Rettungs-/, Polizei-/ und sonstige Hilfsfahrzeuge sind stets freizuhalten. Anderweitige betriebliche Tätigkeiten auf der Baustelle und den Zufahrten, auch durch andere Nutzer dürfen nicht gefährdet werden. Auf dem Baustellengelände gilt §1StVO.

4.  Art, Lage, Maße und Nutzbarkeit von Transporteinrichtungen und Transportwegen

Der Transport von Material sowie der Zugang zur Baustelle erfolgt ebenerdig über befestigte Straßen bis in das Baufeld. Die Zufahrt zur Baustelle erfolgt über die Hauptstraße und setzt sich in der Johann-Carl-Sybel-Straße fort.
Für die Zeit der Baustelle wird die Johann-Carl-Sybel Straße sowie die anliegenden Parkflächen als Erschließungs-/ und Aufstellfläche für die Container und Baufahrzeuge genutzt.
Das komplette Baufeld ist fachgerecht umzäunt und kann an zwei Stellen betreten werden. Der Neubau ist dann durch die Treppenräume und Haupteingänge bestückbar.

5.  Lage, Art, Anschlusswert und Bedingungen für das Überlassen von Anschlüssen für Wasser, Energie und Abwasser

Bauwasser und Baustrom werden bauseits zur Verfügung gestellt. Der Verbrauch wird bei den jeweiligen Unternehmen zum Abzug gebracht. Die Kostenbeteiligung des Auftragnehmers für den Verbrauch ist in den Weiteren Besonderen Vertragsbedingungen geregelt.
Die Baustelle wird nicht extra beleuchtet, die Arbeitsplatzbeleuchtung erfolgt durch den AN und wird nicht gesondert vergütet.
Für die Bauzeit wird eine Baustromverteilungsanlage mit Anschlussverteiler für Kran und Baumaschinen sowie Kleingeräte installiert. Der AG stellt Baustromverteiler im Außenbereich und weitere Baustromverteiler im Innenbereich für die Mitbenutzung zur Verfügung. Erforderliche Zuführungskabel bzw. Leitungen zur Verwendungsstelle sind vom jeweiligen Unternehmer selbst zu erbringen.

6.  Lage und Ausmaß der dem Auftragnehmer für die Ausführung seiner Leistungen zur Benutzung oder Mitbenutzung überlassenen Flächen und Räume

Aufenthaltsräume zum Umkleiden sowie für Arbeitspausen werden vom AG für die Gesamtzeit der Baumaßnahme nicht zur Verfügung gestellt.
Dem Auftragnehmer werden keine Räume für seine BE überlassen. Dies ist gesondert außerhalb des Gebäudes zu organisieren. Die für die BE zur Verfügung stehenden Flächen sind im Baustelleneinrichtungsplan (Anlage) ausgewiesen. Die zugewiesenen Flächen können sich auch außerhalb des Baufeldes befinden. Ein Anspruch auf bestimmte Flächen besteht grundsätzlich nicht.
Aufgrund des begrenzten Freiraumes auf dem Grundstück, können nur bedingt Baucontainer abgestellt oder größere Lagerflächen ausgewiesen werden. Das Material muss für die jeweiligen Arbeiten angefahren und zügig verbaut werden.
Die BE des AN ist entsprechend zu disponieren und mit der BÜ abzustimmen. Hierzu muss vom AN innerhalb von 7 Tagen nach der Bauanlaufberatung der Bedarf an Containeraufstellflächen (u.a. Größe, Anzahl) der BÜ schriftlich übermittelt werden. Das Abstellen von Containern etc. ist nur nach Genehmigung durch den AG auf zugewiesenen Flächen zulässig und kann aufgrund begrenzter Platzverhältnisse nicht sichergestellt werden.
Das Aufstellen von Wohnunterkünften, wie etwa Container, Wohnwagen, Fahrzeuge oder Baracken zur zeitweisen oder dauerhaften Unterbringung von Personal auf dem Baugelände ist nicht gestattet. Dies gilt auch für die an die Baustelle angrenzenden Grundstücke und Verkehrsflächen.

7.  Bodenverhältnisse, Baugrund / Hydrologische Werte von
Grundwasser und Gewässern. Art, Lage, Abfluss, Abflussvermögen  und Hochwasserverhältnisse von Vorflutern. Ergebnisse von Wasseranalysen

Am Wiesenweg in Brandenburg an der Havel wird aufgrund der beengten Platzverhältnisse im Baufeld eine Bereitstellungsfläche vom Auftraggeber zur Verfügung gestellt werden. Auf dieser Fläche werden dann die Abbruchmassen der Bauwerksreste zur Beprobung und endgültigen Klärung der Entsorgung/ Verwertung zwischengelagert.
Das Baugrundgutachten sowie die Auswertung der Rasterfeldbeprobung sind den Unterlagen beigefügt.

8.  Besondere Vorgaben für die Entsorgung

Die vorhandenen sanitären Abflüsse dürfen nicht zum Reinigen von Werkzeug verwendet werden. Bei Zuwiderhandlung ist der Auftragnehmer für die daraus resultierenden Schäden verantwortlich und hat die Kosten der Beseitigung zu tragen.

9.  Bestätigung, dass die im jeweiligen Bundesland geltenden Anforderungen zu Erkundungs-/ und gegebenenfalls Räumungsmaßnahmen hinsichtlich Kampfmittel erfüllt wurden

Es ist von einem kampfmittelfreien Grundstück auszugehen. (sh. a. Anlage Schreiben Kampfmittelbeseitigungsdienst). Bei Verdacht auf Antreffen von Kampfmitteln, ist der AN verpflichtet, die Bauarbeiten in diesem Bereich unverzüglich einzustellen und die örtliche Ordnungsbehörde zu informieren.

10.  Gemäß der Baustellenverordnung getroffene Maßnahmen / Allgemeine Regelungen für Bauarbeiten jeder Art

Für das Bauvorhaben wird ein Sicherheits-/ und Gesundheitsschutzplan (nachfolgend SiGe Plan) erstellt sowie eine Baustellenverordnung erarbeitet. Der SiGe Plan und die Baustellenverordnung werden dem AN bei der Bauanlaufberatung übergeben. Die darin enthaltenen Festlegungen zu Arbeitssicherheit, Brandschutz, Gesundheitsschutz und Umweltschutz werden verbindlicher Bestandteil des Werkvertrags. Ersthelfer sind dem AG vor Arbeitsbeginn schriftlich bekannt zu geben.

11.  Besondere Anordnungen, Vorschriften und Maßnahmen

Jeder AN ist für die Sicherung und das Verschließen der Baustelle während der gesamten Bauzeit bzw. bis zur Übergabe der Schlüssel an den Auftraggeber eigenverantwortlich.
Der AN hat wöchentlich der Bauüberwachung unaufgefordert Tagesberichte, Prüfberichte des AN, der Berufsgenossenschaft oder sonstiger Behörden mindestens in Kopie einzureichen.
In den Tagesberichten sind folgende Angaben zu dokumentieren:
-  äußere Einflüsse auf die Leistungserbringung (z.B. Temperaturen)
-  Art und Umfang der ausgeführten Leistungen
-  Art und Umfang der eingesetzten Arbeitskräfte und Geräte, einschl.
  tägliche namentliche Erfassung aller auf der Baustelle tätigen
  Arbeitskräfte des AN
-  sonstige wichtige, den Baufortschritt betreffende Ereignisse (z.B.
  Planübergaben vom AG, Behinderungen oder sonstige Vorkommnisse)
-  Besondere Vorkommnisse (z.B. Beschädigung an anderen Bauteilen)
Eine Gefährdungsbeurteilung gemäß ArbSchG ist vor Beginn der Arbeiten dem AG/ SiGeKO und der Objektüberwachung zu übergeben.

12.  Arbeiten anderer Unternehmer auf der Baustelle

Parallel werden andere AN die Baustelle besetzen und Arbeiten ausführen. Eine Abstimmung unter den AN über freizuhaltende Flächen, Arbeitsreihenfolgen etc. ist einzukalkulieren.
Die Zugänge zur Baustelle und zu den Gebäuden müssen auch den anderen an der Ausführung Beteiligten zur Verfügung stehen. Sie dürfen daher nur kurzfristig und im Ausnahmefall, wie etwa bei der Anlieferung von Material, und nach Absprache mit BÜ blockiert werden.

13.  Abrechnung

Die Abrechnung ist auf Grundlage der zur Ausführung freigegebenen Ausführungsunterlagen des AG vom AN zu erstellen.
Die Aufmaßblätter sind raumweise kumulativ aufzustellen und durchzunummerieren. Ggf. erforderliche Skizzen und Unterlagen für die Abrechnung
(z.B. Stahlkonstruktion etc.) sind vom AN prüfbar anzufertigen.
Aus den Aufmaßen müssen die Positionsnummern der abzurechnenden Leistungen nach LV, sowie die Ansätze, die sich in dazugehörigen Aufmaßskizze wiederfinden, dargestellt sein.
Die Aufmaßprüfung erfolgt gemeinsam mit der BÜ vor Ort. Termine hierzu sind frühzeitig durch den AN mit der BÜ abzustimmen.
Die Aufmaßprüfung hat vor dem Einreichen einer Rechnung zu erfolgen. Die Rechnungslegung erfolgt auf Grundlage der geprüften Aufmaße.
Abschlagsrechnungen sind kumulativ aufzustellen.
Ab der 2. Abschlagsrechnung (AR) bis hin zur Schlussrechnung
(SR) ist zu den Einzelaufmaßblättern eine Aufmaßzusammenstellung mit einzureichen.

14.  Baufristenplan

Der Auftragnehmer hat einen Baufristenplan über seine vertraglichen Leistungen zu erstellen, anhand dessen die Einhaltung der Vertragsfristen nachgewiesen und überwacht werden kann. Die Vertragsfristen ergeben sich aus den Besonderen Vertragsbedingungen. Die Festlegungen des Auftraggebers, z.B. zur baufachlichen oder terminlichen Koordinierung mit den üblichen Leistungsbereichen, sind zu berücksichtigen. Bei Änderungen der Vertragsfristen oder bei erheblichen Abweichungen von sonstigen Festlegungen ist der Plan durch den Auftragnehmer unverzüglich zu überarbeiten. Der Plan ist dem Auftraggeber 6 Werktage nach Auftragserteilung, bei Überarbeitungen unverzüglich jeweils in 2 Fertigungen zu übergeben.

15.  Sonstiges zu Fachbauleitung/Projektleitung des Auftragnehmers

Zur Wahrnehmung der Verpflichtungen des Auftragnehmers nach VOB/B hat dieser eine leitende Person zu stellen. Diese muss im Rahmen der vertraglich vereinbarten Zeiträume sowie während der gesetzlich geregelten Arbeitszeiten telefonisch erreichbar sein und hat an den Besprechungen zur Koordination der Baumaßnahme teilzunehmen. Im Krankheitsfalle oder bei Urlaub muss ein qualifizierter Vertreter eingesetzt werden, der über die Aufgabenstellung, den Stand und die Belange der Baumaßnahme entsprechend informiert ist.
Während der gesamten Ausführungszeit der beauftragten Arbeiten muss ein verantwortlicher Montageleiter ständig am Bau anwesend sein und die einzelnen Arbeitsschritte mit der Bauleitung des Auftraggebers abstimmen. Er ist verantwortlich für die Einweisung seines Personals und die Beaufsichtigung der einzelnen Abschnitte, für die Ordnung an der Baustelle wie Materialtransport, Schutt- und Abfallbeseitigung, Sicherheit der eigenen Gerüste usw.

Der AN ist zur Teilnahme an den wöchentlichen Baubesprechungen (Jour-Fix) verpflichtet.

Verkehrssprache auf der Baustelle ist "Deutsch".

*Hinweis: Dokumentation*
Für den gesamten Leistungsumfang sind Dokumentationsunterlagen mit mindestens nachfolgend aufgeführten Unterlagen, mit eindeutiger Zuordnung Bauteil und Einbauposition und Inhalts-/Planverzeichnis zu erstellen und zu übergeben.

Übergabeformat: 2-fach in Papierform und 1 x digital als pdf-Datei auf Datenträger (USB 3.0 Stick), sortiert und nummeriert.

Übergabetermin: 2 Wochen vor Endabnahme

Unterlagen:
- Fachunternehmererklärung
- Verwendbarkeitsnachweise der eingesetzten Produkte/Bauarten wie Material-/
  Qualitätsnachweise, Übereinstimmungserklärungen, Prüfzeugnisse /
  Zulassungen (Kopien)
- Lieferscheine, Wiegescheine
- Produkt-Datenblätter, Sicherheitshinweise
- Bautagebuch / Bautagesberichte
- Abnahme- und Freigabeprotokolle

*Hinweis: Anlagen zum Leistungsverzeichnis*
ZEICHNUNGEN:

Lageplan
- Amtlicher Lageplan
- Baustelleneinrichtungsplan (Vorabzug zur Ausschreibung 05.03.2026)

Architektenpläne
- Grundriss EG (Vorabzug 04.03.2026)

Sonstiges
- Übersichtslageplan

Sämtliche Pläne zur Ausführung werden als pdf Format zur Verfügung gestellt. Ein Anspruch auf Erhalt der Anlagen in Papierform besteht nicht.

#### 1.1 Sicherheits-und Baustelleneinrichtung

##### 1.1.1 Baustelleneinrichtung / Allgemeines

**1.1.1.1 Baustraße, Überfahrt**
Behelfsmäßige Baustraße zum Schutz vorhandener Flächen und Wege (wie ungebundene Decken, Mosaikpflaster, Gehwegplatten u.ä.) als Überfahrt mit Trennschicht herstellen und nach Fertigstellung der Baumaßnahme wieder beseitigen. (Bauzeit ca. 24 Monate)
Die Hilfsüberfahrt muss auf die zu erwartende Belastung (Achslasten, Verkehrsstärke - schwere LKW bis 40 to) ausgerichtet sein.
Deckschicht:  Asphalt TDS 0/16 + Vlies
Deckschichtdicke: min 8 cm.
Art der vorhandenen Befestigung: Asphaltdeckschicht, Borde, Wegplatten, Kleinpflaster

Angebotene Ausführung: .....
Menge: 900,000 m²

**1.1.1.2 Bauzaun montieren und abbauen**
Bauzaun, aus mobilen Stahlrahmenelementen mit Rundstahlstäben, Stützenfüßen aus Beton,
einschl. sämtlicher Verbindungen, Kupplungen etc. liefern, montieren, vorhalten und nach
Abschluß der Bauarbeiten wieder abbauen.
Türen und Tore werden gesondert vergütet.

Zaunhöhe: 2,00 m
Grundvorhaltedauer: 4 Wochen

In den Einheitspreis ist die monatliche Überprüfung mit einzukalkulieren.
An den Bauzaun sind während der gesamten Bauzeit folgende Beschilderungen in
ausreichender Anzahl anzubringen:

 " Betreten verboten, Eltern haften für ihre Kinder "
Menge: 240,000 m

**1.1.1.3 Bauzaun vorhalten**
Bauzaun wie zuvor beschrieben über die Grundeinsatzzeit hinaus vorhalten.
Menge: 24000,000 mWo

**1.1.1.4 Bauzaun umsetzen**
Bauzaun auf Anweisung der Bauleitung umsetzen, Ausführung als Absperrung auf befestigtem waagerechtem Untergrund; inkl. Tore und Türen.
Zaunhöhe:  2,00 m
Bauart: Bauzaun, aus mobilen Stahlrahmenelementen mit Rundstahlstäben, Stützenfüßen aus Beton
Menge: 100,000 m

**1.1.1.5 Sichtschutz montieren und abbauen**
Sichtschutz an zuvor beschriebenen Bauzaun montieren und wieder abbauen.
Menge: 30,000 m

**1.1.1.6 Sichtschutz vorhalten**
Sichtschutz wie zuvor beschrieben über die Grundeinsatzzeit hinaus vorhalten.
Menge: 3120,000 mWo

**1.1.1.7 Tor für Bauzaun 5 m**
Bauzaun-Tor einbauen, vorhalten und beseitigen.
Ausführung: passend zum Bauzaun, verschließbar, zweiflügelig, einschließlich Kette und einstellbarem Zahlenschloss

Bodenabstand: 10 cm
Torhöhe: 2,00 m
Öffnungsbreite: ca.5,00 m
Grundvorhaltedauer: 4 Wochen
Menge: 2,000 St

**1.1.1.8 Tor für Bauzaun vorhalten**
Tor für Bauzaun wie zuvor beschrieben über die Grundeinsatzzeit hinaus vorhalten.
Menge: 200,000 StWo

**1.1.1.9 Tür für Bauzaun**
Behelfsmäßige Tür im Bauzaun, einbauen, vorhalten und beseitigen
Ausführung: passend zum Bauzaun

Bodenabstand: 20 cm
Türhöhe: 2,00 m
Öffnungsbreite: ca. 1,20 m
Grundvorhaltedauer: 4 Wochen
Menge: 4,000 St

**1.1.1.10 Tür für Bauzaun vorhalten**
Tür für Bauzaun wie zuvor beschrieben über die Grundeinsatzzeit hinaus vorhalten.
Menge: 400,000 StWo

**1.1.1.11 Baumschutz**
Baum während der Bauzeit durch die Erstellung einer senkrechten Bretterschalung mit einer Polsterung zwischen Baum und Schalung aus geeignetem Material (gepresstes Stroh, Matratzen o.ä.) gegen mechanische Beschädigungen schützen, einschl. Vorhaltung und Beseitigung.
Schutzhöhe: mind. 2,0 m über Gelände
Stammumfang in 1,0 m Höhe: bis 100 cm
Polsterungsdicke: mind. 10 cm
Brettdicke: ca. 25 mm

Polstermaterial: .....
Menge: 1,000 St

**1.1.1.12 Schutz der Straßenbeleuchtung**
Straßenlaternen und Lichtsignalanlagen während der Bauzeit durch die Erstellung einer senkrechten Bretterschalung mit einer Polsterung zwischen Laterne und Schalung aus geeignetem Material (gepresstes Stroh, Matratzen o.ä.) gegen mechanische Beschädigungen schützen, einschl. Vorhaltung und Beseitigung.
Schutzhöhe: mind. 2,0 m über Gelände
Polsterungsdicke: mind. 10 cm
Brettdicke: ca. 25 mm
Polstermaterial: .....
Menge: 8,000 St

**1.1.1.13 Bautafel**
Bautafel komplett aufstellen, vorhalten, entfernen, Gelände wiederherstellen, in folgender Ausführung:
- sturm- und feuchtebeständig
- Betonfundamente
- Unterkonstruktion für die Bautafel, Pfosten, Verbindungsteile, Streben
- Bautafel als Schriftplatte aus Aluminium-Verbundplatte, mit bedruckter Trägerfolie
- Anstrich der Unterkonstruktion, nach Erfordernis
Beschriftung der Bautafel:
Nach Vorgabe des AG, wird digital bereit gestellt
Breite Bautafel: 3,00 m
Höhe Bautafel: 2,00 m
Höhe über OK Gelände: 2,00 m
Gesamthöhe: 6,00 m
Grundvorhaltedauer: 4 Wochen
Menge: 1,000 St

**1.1.1.14 Bautafel vorhalten**
Bautafel wie zuvor beschrieben über die Grundeinsatzzeit hinaus vorhalten
Menge: 100,000 StWo

##### 1.1.2 Bauleitungsbüro und Sanitäreinrichtung

*Hinweis: Ausführungsbeschreibung Bauleitungsbüro*
Containerkombination zur Nutzung durch den AG als Büro und zur Objektüberwachung

Raumaufteilung und Anordnung der Fenster und Türen s. Baustelleneinrichtungsplan/ Plan Bauleitungsbüro gem. Anlage.

Prinzipiell kann die Einrichtung und Aufteilung der Anlage entsprechend der textlichen Anforderung den Standards des Anbieters bei Einhaltung der Mindestanforderungen angepasst werden. Bei Abweichungen von der oben genannten Planung sind Grundrisspläne der Containeranlage mit einzureichen.

Die Containerkombination ist gemäß Arbeitsstättenverordnung herzustellen und auszustatten.

Trotz des provisorischen Charakters der Baumaßnahme sind alle bauphysikalischen Gesichtspunkte wie u.a. Korrosionsschutz, Feuchtigkeitssperre, Durchlüftung in vollem Umfang zu berücksichtigen. Die Containerkombination ist entsprechend aller gültiger Vorschriften zu dämmen.

Die Containeranlage und der unten berschriebene WC-Container sind als zweigeschossige Anlage auszuführen.

Einschließlich Genehmigung der Wasserentnahme und der Schmutzwassereinleitung bei den zuständigen Behörden.

**1.1.2.1 Bauleitungsbüro**
Katalog-Nr. 000.019010.SH
Bauleitungsbüro zur Nutzung des AG aus Fertigteilelementen (Container oder Elementmodule), wärmegedämmt und schallgedämpft,

Abmessungen Containermodule (B/L/H): ca. 6,00 m / 3,00 m
lichte Raumhöhe: 2,50 m
Gesamtfläche Brutto : ca. 90 m²

bestehend aus folgenden Räumen:
- Verbindungsflur : 10 m²  - Küchennische : ca. 7,0 m² - WC-Damen und Herren  inkl. Vorraum : ca. 7,0 m² -  - 1 Büroraum : 18 m² - Besprechungsraum : ca. 36 m²

 Ausführung aller Räume:
- Innenwände und Decken mit hellen und glatten Oberflächen
- Decken mit Beleuchtungskörpern
- Innentüren glatt, mit Drückergarnituren und Zylinderschlössern
- Außentüren aus massivem Türblatt mit Drückergarnitur, Knopf außen und Zylinderschloss.
- Elektrospeicherheizung in allen Räumen für + 21 Grad C ausgelegt, bis -16 Grad C Außentemperatur
- Kaltwasser an allen Entnahmestellen, Warmwasser mit 5 l Durchlauferhitzer oder Speichergerät an Küchenspüle.
- Beleuchtung der Flure und Nebenräume mit mind. 200 Lux, der Büroräume mind. 400 Lux, mit getrennten Stromkreisen für Beleuchtung und Steckdosen sowie für jeden Büroraum; pro Büroraum 6 Steckdosen für Geräte; 1 Steckdose für EDV-Anlage und 1 Steckdose für Reinigungszwecke; 4 Außenleuchten (pro Seite), Klingel und Türdrücker sowie Ventilator in Besprechungsräumen für Abluft

- Sanitäranlagen, bestehend aus 2 WC mit  Handwaschbecken im Vorraum

- Fußbodenbelag, pflegeleicht, aus PVC auf wärmegedämmten Bodenelementen

- Abstreifrost und Podest am Eingang

- inkl. Einrichtung Besprechungsraum in ordentlicher Ausführung mit  Besprechungstischen und Stühlen
Ausstattung:
- 8 Tische, ca. 1,60/0,80 m
- 20 Klappstühle oder Stühle
- 2 Aktenschränke
- Pinnwand, Papierkörbe, Garderobenleiste

- inkl. Einrichtung Büroraum in ordentlicher Ausführung mit  Schreibttischen und Stühlen
Ausstattung:
- 2 Tische, ca. 1,60/0,80 m
- 2 Klappstühle oder Stühle
- 2 abschließbare Aktenschränke
- Pinnwand, Papierkörbe, Garderobenleiste

Das Bauleitungsbüro ist als Einheit anzuliefern und einschl. aller Anschlüsse an Versorgungs- und Entsorgungsleitungen (Wasser, Strom, Abwasser) ausreichend um den Container über Winter zu beheizen, inkl. Geländevorbereitung, Schutz von Fahrbahn- und Gehwegbelag, bezugsfertig zu errichten.

Der  Bürocontainer wird per Stecker an den Baustromverteiler angeschlossen werden.

Anschluss Trink- und Schmutzwasser in gesonderten Positionen.
Verbrauchskosten übernimmt der AG

Geprüfte Stromzähler sind vom AN zu stellen.
Zur Verbrauchsmessung sind Zählereinrichtungen vorzusehen.

Der genaue Standort wird mit der örtlichen Bauüberwachung sowie dem AG festgelegt.
Alle wasserführenden Leitungen sind frostfrei zu halten.
Menge: 1,000 St

**1.1.2.2 Bauleitungsbüro vorhalten, warten und reinigen**
Bauleitungsbüro für Zwecke des AG, vorhalten, warten und reinigen einschließlich Betrieb und Bedienung.

Reinigung eimal wöchentlich, Wochentag in Abstimmung mit der Bauleitung,
Ausführung zwischen 18:00 Uhr und 8:00 Uhr,

inkl. Trocken- und Feuchtreinigung aller Oberflächen der Fußböden, Entleerung aller Mülleimer und Müllentsorgung, Reinigungsgeräte und -mittel sind einzukalkulieren.
Menge: 95,000 StWo

**1.1.2.3 Bauleitungsbüro abbauen und räumen**
Katalog-Nr. 000.019020.SH
Bauleitungsbüro und Befestigungsflächen nach Abschluss der Baumaßnahme abbauen und abtransportieren inkl. Abbau der Ver- und Entsorgungsanschlüsse, sowie Wiederherstellung des ursprünglichen Zustandes des Geländes
Menge: 1,000 psch

**1.1.2.4 Sanitärcontainer aufstellen, beseitigen**
Sanitärcontainer zur allgemeinen Nutzung innerhalb der Baustelle liefern, aufbauen und abbauen. Inkl. Geländevorbereitung, Schutz von Fahrbahn- und Gehwegbelag, bezugsfertig zu errichten. Nach Abbau des Containers ist die Platzbefestigung wieder ordnungsgemäß herzurichten.

Aufbau wie folgt:

-doppelwandig, isoliert
-Grundfläche ca. 18 m²
-Damen/ Herren, räumlich getrennt

Ausstattung:
-Getrennte Bereiche für Damen und Herren
-5 Waschplätze mit Seifen-/ und Papierspendern
-2 Toilettenkabinen mit Hygienebehältern etc.
-1 Urinal
-1 Dusche
-1 Abfallkorb

-elektrische Beleuchtung, Lüftung und Heizung
-Kalt-/ und Warmwasser

Der Sanitärcontainer ist als Einheit anzuliefern und einschl. aller Anschlüsse an Versorgungs- und Entsorgungsleitungen (Wasser, Strom, Abwasser) ausreichend um den Container über Winter zu beheizen, inkl. Geländevorbereitung, Schutz von Fahrbahn- und Gehwegbelag, bezugsfertig zu errichten.

Sanitärcontainer wird per Stecker an den Baustromverteiler angeschlossen werden.

Anschluss Trink- und Schmutzwasser in gesonderten Positionen.

Verbrauchskosten übernimmt der AG.
Menge: 1,000 St

**1.1.2.5 Sanitärcontainer vorhalten, warten und reinigen**
Zuvorbeschriebene Sanitärcontainer als WC-Container unisex während der vertraglich vereinbarten Ausführungsfrist gemäß Terminplan vorhalten, warten und reinigen:

Reinigung 3 mal wöchentlich: Montag, Mittwoch, Freitag
Ausführung am Morgen 6:00 Uhr bis 8:00 Uhr,
inkl. Trocken-/ und Feuchtreinigung aller Oberflächen der Fußböden, Entleerung aller Mülleimer und Müllentsorgung, Reinigungsgeräte und -mittel sind einzukalkulieren.
Einschließlich Versorgung mit Papierhandtüchern, Seife und Toilettenpapier.
Menge: 100,000 StWo

**1.1.2.6 Treppenanlage**
Außentreppe für stapelbare Baucontainer, aus Holzkonstruktion oder Metall, einschl. Geländer, Eingangspodest, angrenzendem Gangbereich, auf Konsolen, Auslegern oder Stützen, auf- und abbauen, einschl. Transportleistungen.
Anzahl der Obergeschosse: 1
Ganglänge: bis 6 m
Menge: 1,000 St

**1.1.2.7 Treppenanlage vorhalten, warten, reinigen**
Zuvor beschriebene Container-Treppenanlage vorhalten und unterhalten.
Menge: 100,000 Wo

##### 1.1.3 Trink- und Brauchwasser

**1.1.3.1 Brauchwasser-Standrohr**
Bereitstellen eines Brauchwasser-Standrohres für Unterflurhydranten,
mit Systemtrenner und Wasserzähler, geeicht,
einschl. Montage auf einem Unterflurhydranten und anschließender Demontage.
Menge: 1,000 St

**1.1.3.2 Trinkwasser-Standrohr**
Bereitstellen eines Trinkwasser-Standrohres für Unterflurhydranten,
mit Systemtrenner und Wasserzähler, geeicht,
einschl. Montage auf einem Unterflurhydranten und anschließender Demontage.
Menge: 1,000 St

**1.1.3.3 Verbundrohr 25x2,5 mm; Stangenmaterial**
Rohrleitung aus Verbundrohr, Stangenmaterial,
verwendbar für Heizungs- und Sanitärinstallationen.
Absolut sauerstoffdiffusionsdichtes 5-Schicht-Verbundrohr (PE-RT - Haftvermittler - nahtlose Aluminiumschicht - Haftvermittler - PE-RT) mit SAC-Technologie hergestellt.
Brandklasse E nach DIN EN 13501-1.
DVGW-Systemprüfzeichen für die Trinkwasserinstallation. Die Rohrenden sind mit einem abnehmbaren Hygieneverschluss nach DIN EN 806 ausgestattet.
Temperaturbeständigkeit für Trinkwasser:
Max. Dauerbetriebstemperatur:  70 °C,
max. Dauerbetriebsdruck:  10 bar,

Außendurchmesser x Wanddicke =
25 x 2,5 mm (DN 20).

Form- und Verbindungsstücke werden gesondert vergütet.

Kompl. liefern und im Freien über OK Gelände verlegen,
einschl. Befestigungsmaterial.
Menge: 15,000 m

**1.1.3.4 Press-T-Stück, 25 mm**
Leistung wie zuletzt in vollem Wortlaut beschrieben, jedoch
Verbundrohr-Pressfitting als T-Stück,
Nennweite DN 20 (25 mm).
Menge: 1,000 St

**1.1.3.5 Press-Winkel, 25 mm**
Leistung wie zuletzt in vollem Wortlaut beschrieben, jedoch
Verbundrohr-Pressfitting als Winkel,
Nennweite DN 20 (25 mm).
Menge: 4,000 St

**1.1.3.6 Press-Winkelverschraubung mit IG, 25 mm**
Leistung wie zuletzt in vollem Wortlaut beschrieben, jedoch
Verbundrohr-Pressfitting als Winkelverschraubung mit IG,
Nennweite DN 20 (25 mm x G 1/2).
Menge: 1,000 St

**1.1.3.7 Anschluss Trinkwasserltg. Sanitär-Container herst.**
Anschluss herstellen
an vorh. Trinkwasserleitung
des Sanitär-Containers,
mit Verbundrohr DN 20,
kompl. einschl. Fitting und aller Nebenarbeiten.
Menge: 2,000 St

**1.1.3.8 Elektrische Rohr-Begleitheizung im Außenbereich**
Elektrische Rohr-Begleitheizung (Frostschutz)
im Außenbereich,
für Trinkwasserleitung aus Verbundrohr DN 20 (Außendurchmesser ca. 25 mm),
bestehend aus:

18 m Heizband 10XL2-ZH,
Nennleistung bei 5°C: 10 W/m,
Art.-Nr. P000002113

1 St. Thermostat AT-TS-13,
Art.-Nr. 728129-000

1 St. Befestigungswinkel SB 110 für Thermostat,
Art.-Nr. 707366-000

1 St. Stromanschluss mit integriertem Stromkabel
RayClic-CE-02,
Art.-Nr. 235422-000

1 St. Heizband-T-Abzweig RayClic-T-02
Art.-Nr. 441524-000

1 Rolle Aluminiumklebeband ATE-180 (55 m)
Art.-Nr. 846243-000

3 St. Kennzeichnungsaufkleber LAB-ETL-CH,
Art.-Nr. 148648-000

Technische Daten
Spannung:  230 V
Absicherung:  16 A

Kompl. liefern und nach den Montagerichtlinien des Herstellers sowie den gültigen Normen und Vorschriften einbauen.

Fabrikat:  nVent Raychem
oder gleichwertig.
Menge: 1,000 St

**1.1.3.9 Dämmung Schläuche Rohrdurchm. 25 mm / 100 %**
Wärmedämmung an Trinkwasserleitungen
einschl. Formstücken,
aus Schläuchen,
Baustoffklasse B1 nach DIN 4102,
Dämmstoff aus synthetischem Kautschuk,
für Mehrschichtverbundrohr,
Rohraußendurchmesser:  25 mm,
Dämmschichtdicke:  100 %
Menge: 16,000 m

**1.1.3.10 Frostschutz-Einhausung Standrohr**
Frostschutz-Einhausung für das Trinkwasser-Standrohr
bestehend aus Sperrholzplatten o.ä. mit innenliegender Dämmung aus Mineralwolle
Menge: 2,000 St

**1.1.3.11 Demontage Container-Anschlussleitungen**
Rückbau derContainer-Anschlussleitungen
(Trinkwasser) inkl. der Rohr-Begleitheizung,
einschl. Auf- und Abladen, Abtransport und fachgerechter Entsorgung aller Komponenten.
Menge: 1,000 psch

**1.1.3.12 Vorhaltung**
Vorhaltung und Instandhaltung der gesamten Trink- und Brauchwasseranlage  während der vertraglich vereinbarten Ausführungsfrist gemäß Terminplan.
Menge: 100,000 StWo

##### 1.1.4 Schmutzwasser

**1.1.4.1 Anschluss Schmutzwasserltg. Sanitär-Container herst.**
Anschluss herstellen
an vorh. Schmutzwasserleitung
des Sanitär-Containers,
mit KG-Rohr, DN 110,
kompl. einschl. Formteil und aller Nebenarbeiten.
Menge: 2,000 St

**1.1.4.2 KG-Rohr, DN 110**
Abwasser-Grundrohrleitung aus PVC-U mit Steckmuffe
DIN EN 13476 und DIN EN 1401-1 (KG-Rohr),
Nenn-Ringsteifigkeit SN 4 entspr. DIN EN ISO 9969,
Farbton RAL 8023 orangebraun,
DN 110,
mit Dichtring.
Form- und Verbindungsstücke werden gesondert vergütet.

Kompl. liefern und im Freien über OK Gelände verlegen,
einschl. Dicht- und Befestigungsmaterial.
Menge: 22,000 m

**1.1.4.3 Bogen KG-Rohr, DN 110**
Bogen 15 -45°
für vorher genannte Abwasserleitung aus KG-Rohr,
DN 110,
mit Steckmuffe,
kompl. liefern und montieren.
Menge: 10,000 St

**1.1.4.4 Abzweig 45° KG-Rohr, DN 110 x DN 110**
Abzweig 45°
für vorher genannte Abwasserleitung aus KG-Rohr,
DN 110 x DN 110,
mit Steckmuffen,
kompl. liefern und montieren.
Menge: 2,000 St

**1.1.4.5 Muffe KG-Rohr, DN 110**
Muffe als Überschieb-, Aufsteck- oder Doppelmuffe
für vorher genannte Abwasserleitung aus KG-Rohr,
DN 110,
kompl. liefern und montieren.
Menge: 4,000 St

**1.1.4.6 Muffenstopfen KG-Rohr DN 110**
Muffenstopfen
für vorher genannte Abwasserleitung aus KG-Rohr,
DN 100,
kompl. liefern und montieren.
Menge: 1,000 St

**1.1.4.7 Schlauchisolierung DN 100, 9 mm**
Dämmung an Abwasserleitungen und Formstücken DN 100,
aus Schläuchen, Baustoffklasse B2 nach DIN 4102,
Dämmstoff aus geschlossenzelligem Polyethylenschaum mit Wellenprofil,
Dämmschichtdicke:  9 mm.
Menge: 22,000 m

**1.1.4.8 Schachtdeckel DN 600 mit Bohrung**
Beton-Guss-Schachtdeckel DN 600, Klasse B125,
für vorhandenen Abwasserschacht,
einschl. Herstellen einer Kernbohrung Durchm. 120 mm
zur Durchführung der Abwasserleitung
Menge: 1,000 St

**1.1.4.9 vorh. Schachtdeckel zwischenlagern**
vorhandenen Beton-Guss-Schachtdeckel DN 600
ausheben, für die Bauzeit zwischenlagern und anschließend wieder einlegen.
Menge: 1,000 St

**1.1.4.10 Demontage Container-Anschlussleitungen**
Rückbau derContainer-Anschlussleitungen (Abwasser)
Einschl. Auf- und Abladen, Abtransport und fachgerechter Entsorgung aller Komponenten.
Menge: 1,000 psch

**1.1.4.11 Vorhaltung**
Vorhaltung und Instandhaltung der gesamten Schmutzwasseranlage  während der vertraglich vereinbarten Ausführungsfrist gemäß Terminplan.
Menge: 100,000 StWo

##### 1.1.5 Sperrungen - Umleitung - Genehmigungen

**1.1.5.1 Verkehrszeichenpläne**
Anfertigung Verkehrszeichen- und Umleitungspläne für sämtliche Bauabschnitte, einschl. Angaben zu Beschilderungen der Baustelle sowie der Umleitungsstrecke, Halteverbotszone, einschl. Abstimmung mit zuständiger Verkehrsbehörde.
Die Gebietsgröße beträgt ca. 900 m x 700 m.
Genehmigte Pläne dem Auftraggeber vor Baubeginn übergeben.
Menge: 1,000 psch

**1.1.5.2 Beantragung Genehmigung Staßensperrung, Sondernutzung für das Baufeld und die Werderstraße**
Straßensperruneng und Sondernutzungen mit den örtlich zuständigen Behörden besprechen und beantragen.

Umfang der Absperrung siehe BE-Plan

- Vollsperrung der Johann-Carl-Sybel-Straße zwischenWerderstraße und Große Gartenstraße
- Sondernutzung auf 2 m Breite um das Baufeld in der Große Gartenstraße, Am Hauptbahnhof (B1 / B102) und Werderstraße (Fläche Sperrung/Sondernutzung ca.1300 m²)

- Halteverbote für Parkbuchten rechts und links der  Werderstraße - Länge der Verbotszonen ca. 50 m +
ca. 20 m

Die Gebühren sind nicht Teil der Ausschreibung und werden vom AG dierekt übernommen.
Menge: 1,000 psch

**1.1.5.3 Herstellung Verkehrssicherung u. Staßensperrung am Baufeld**
Beschilderungen und Abschrankungen nach den Vorschriften der StVO und der mit der Genehmigungsbehörde getroffenen Festlegung.
Der Leistungsumfang beinhaltet das Aufstellen aller erforderlichen Beschilderungen und lichttechnischen Anlagen, vorhandene Verkehrsschilder erforderlichenfalls außer Kraft setzen, Einrichtungen sowie das Abbauen und Abfahren nach Beendigung der Arbeiten.
Zeitlich begrenzte, längerfristige Straßensperrung / Sondernutzung für besondere Arbeiten.

Umfang der Absperrung siehe BE-Plan
- Vollsperrung der Johann-Carl-Sybel-Straße zwischenWerderstraße und Große Gartenstraße
- Sondernutzung auf 2 m Breite um das Baufeld in der Große Gartenstraße, Am Hauptbahnhof (B1 / B102) und Werderstraße
Fläche der Sperrung/Sondernutzung ca. 1300 m²
Menge: 1,000 psch

**1.1.5.4 Verkehrssicherung u. Straßensperrung am Baufeld vorhalten**
Straßensperrung / Sondernutzung wie zuvor beschrieben vorhalten.
Menge: 104,000 StWo

**1.1.5.5 Herstellung Verkehrssicherung Parkplätze**
Zeitlich begrenzte, längerfristige Straßensperrung für besondere Arbeiten, wie folgt:
- Beschilderungen und Abschrankungen nach den Vorschriften der StVO und der mit der Genehmigungsbehörde getroffenen Festlegung.
Der Leistungsumfang beinhaltet das Aufstellen aller erforderlichen Beschilderungen und Lichttechnischen Einrichtungen,  vorhandene Verkehrsschilder erforderlichenfalls außer Kraft setzen,
sowie das Abbauen und Abfahren nach Beendigung der Arbeiten.

Umfang der Absperrung siehe BE-Plan
- Halteverbot Parkbucht Werderstraße - Länge der  Verbotszone ca. 20 m + 50 m
Fläche der Sperrung/Sondernutzung ca. 175 m²
Menge: 1,000 psch

**1.1.5.6 Verkehrssicherung Parkplätze vorhalten**
Straßensperrung wie zuvor beschrieben vorhalten.
Menge: 104,000 StWo

**1.1.5.7 Herstellung Verkehrssicherung für Umleitungsstrecke**
Verkehrssicherung für Umleitungsstrecke von längerer Dauer aufstellen und beseitigen:
- in der Leistung enthalten sind vorübergehende Sicherungsmaßnahmen, vorübergehende Straßenmarkierung, Verkehrsschilder
- vorhandene Verkehrsschilder erforderlichenfalls außer Kraft setzen
- inkl. Beschilderung für Halteverbote u.dgl.
Benötigte Elemente:
-ca. 10 St Ankündigung oder Fortsetzung der Umleitung,
-ca. 2 St Umleitungstafel/Planskizze
Die Gebietsgröße beträgt ca. 900 m x 700 m.
Umfang der Umleitung: nach Genehmiging der zuständigen Behörden
Lage/Situation: Umleitung zur Johann-Carl-Sybel-Straße beim GZB wegen Sperrung der Johann-Carl-Sybel-Straße wie zuvor beschrieben
Menge: 1,000 psch

**1.1.5.8 Verkehrssicherung für Umleitung vorhalten**
Verkehrssicherung für Umleitung wie zuvor beschrieben vorhalten.
Menge: 104,000 StWo

**1.1.5.9 Beschilderung Baustellenzufahrt**
Beschilderung der Baustellenzufahrt. Die Leistung beinhaltet das Bereitstellen, Aufstellen und Abbauen der Beschilderung
Lage Baustelle: Zufahrt Johann-Carl-Sybel-Straße über  "Am Hauptbahnhof" (B1/B102) und Werderstraße
Zahl Zufahrten: 1
Zahl der Schilder: 2
Ausführung: Beschilderung Baustellenzufahrt aus beiden Richtungen auf der B1 / B102
Menge: 1,000 psch

**1.1.5.10 Beschilderung Baustellenzufahrt vorhalten**
Beschilderung Baustellenzufahrt wie zuvor beschrieben vorhalten.
Menge: 104,000 StWo

**1.1.5.11 Verkehrszeichen abbauen, bei AN lagern und wieder aufbauen**
Verkehrsschild nach StVO mit Befestigungsmaterial abbauen und zu einem Lagerplatz des AG fahren und lagern.
Schildgröße: bis 1,00 m²

Verkehrszeichen abbauen und nach Beendigung der Bauarbeiten wieder setzen, einschl. Erdarbeiten und Fundamentbeton.
Untergrund: Plattenbelag, Kleinpflaster
Einbaulage: Gehweg
Ausführung in der Johann-Carl-Sybel-Straße
Menge: 3,000 St

#### 1.2 Sonstiges

**1.2.1 Stundenlohnarbeiten Facharbeiter**
Vergütung nach dieser Position erfolgt nur in
Ausnahmefällen nach ausdrücklicher vorheriger Anordnung
der Bauüberwachung, wenn die Abrechnung unvorhergesehener
Arbeiten nach Leistung und Einheitspreis nicht möglich
ist.
Im Preis enthalten sind alle Zusatz- und Nebenkosten
wie Auslöse, Fahrkosten, Überstundensätze etc.
Tageslohnzettel, die nicht vom Bauüberwacher schriftlich
anerkannt sind, werden bei der Abrechnung nicht
berücksichtigt.
Nachweis und Anmeldung gemäß VOB/B.
Menge: 5,000 h

**1.2.2 Stundenlohnarbeiten Monteur**
Vergütung nach dieser Position erfolgt nur in
Ausnahmefällen nach ausdrücklicher vorheriger Anordnung
der Bauüberwachung, wenn die Abrechnung unvorhergesehener
Arbeiten nach Leistung und Einheitspreis nicht möglich
ist.
Im Preis enthalten sind alle Zusatz- und Nebenkosten
wie Auslöse, Fahrkosten, Überstundensätze etc.
Tageslohnzettel, die nicht vom Bauüberwacher schriftlich
anerkannt sind, werden bei der Abrechnung nicht
berücksichtigt.
Nachweis und Anmeldung gemäß VOB/B.
Menge: 5,000 h
